# MST-Stadthalle Mülheim an der Ruhr
Angebotsaufforderung (GAEB DA XML 3.3, DA83)
Projekt: 20230913
Währung: EUR
Ausführungsbeginn: 01.08.2025
Ausführungsende: 15.12.2025
Erstellt mit: GXML Toolbox V3.3 R20220330, ORCA AVA 26.0.6 26.00.06, 26.06.2025

## ALLGEMEINE VERTRAGSBEDINGUNGEN
Als "Allgemeine Vertragsbedingungen für die Ausführung von Bauleistungen"
gelten die Regelungen in der VOB, Teil B

Als "Allgemeine Technische Vertragsbedingungen für Bauleistungen"
gelten die Regelungen in der VOB, Teil C.

Diese gelten im Auftragsfall als vereinbart.

## BESONDERE VERTRAGSBEDINGUNGEN (BVB)
1. AUSSCHREIBUNG UND VERGABE
Ausschreibung und Vergabe erfolgen nach den "Allgemeinen Bestimmungen für die Vergabe von Bauleistungen" (VOB/A), die jedoch nicht Vertragsbestandteil werden. Der Auftraggeber ist nicht verpflichtet, dem Mindestfordernden/ der Mindestfordernden den Zuschlag zu erteilen. Der Auftraggeber hat die Absicht, die ausgeschriebenen Leistungen ungeteilt in nur einen Auftrag einzubinden.

1. AUSSCHREIBUNGSUNTERLAGEN
Dem Bieter werden folgende Unterlagen zur Verfügung gestellt:
a) das nachfolgende LV
b) Pläne/Zeichnungen/Skizzen
c) Fotos Bestand
d) Bauzeitenplan
e) Gutachten, Statik
f) Veranstaltungskalender

1. KALKULATION / ALTERNATIVAUSFÜHRUNGEN
Die Hauptpositionen des nachfolgenden LV sind zwingend vom Bieter zu kalkulieren. Vorgesehene Alternativausführungen sind nach Möglichkeit anzubieten; bei niedrigeren Kosten werden sie zur Ausführung kommen. Alternativfabrikate nach Wahl des Bieters müssen absolut gleichwertig sein. Bedarfspositionen sind auf der Preisbasis der Hauptpositionen zu kalkulieren.

1. VERTRAGSGRUNDLAGEN
Als Vertragsgrundlagen für die Ausführung der Arbeiten, Lieferungen und der unentgeltlich zu erbringenden Nebenleistungen gelten in nachstehender Reihenfolge:
a) das Auftragsschreiben
b) die Leistungsbeschreibung/Leistungsverzeichnis mit beigef. Zeichnungen
c) die Besonderen Vertragsbedingungen
d) die Zusätzlichen Vertragsbedingungen
e) die Zusätzlichen Technischen Vertragsbedingungen
f) die Allgemeinen Technischen Vertragsbedingungen für Bauleistungen (VOB/Teil C), in der zur Zeit gültigen Fassung
g) die Allgemeinen Vertragsbedingungen für die Ausführung von Bauleistungen (VOB/Teil B), in der zur Zeit gültigen Fassung.

1. PREISE
Die im Leistungsverzeichnis eingesetzten Einheits- und Pauschalpreise sind Festpreise für die gesamte Ausführungsdauer der nachfolgend ausgeschriebenen Bauleistungen, zwischenzeitliche Lohn- und Materialpreiserhöhungen bleiben unberücksichtigt. Reduzierungen oder Erweiterungen des Leistungsumfanges bis zu einer Größenordnung von 20v.H. der Angebotssumme haben keine Auswirkung auf die Einheitspreise.

1. AUFTRAGSERWEITERUNG, VERTRAGSÄNDERUNGEN
Ergänzungs- oder Erweiterungsaufträge sowie Änderungen des Vertrages bedürfen der Schriftform. Dies gilt auch für Stundenlohnarbeiten.

1. AUSFÜHRUNGSFRISTEN
Die vorgesehenen Ausführungsfristen sind im Deckblatt dieses LV angegeben; sie werden nach Feinabstimmung in das Auftragsschreiben übernommen und Vertragsbestandteil. Kommt der Auftragnehmer mit der Fertigstellung der Arbeiten in Verzug (Fristverlängerung nur nach § 6 VOB/B), so ist der Auftraggeber berechtigt, Ersatz für den entstandenen Schaden zu verlangen und diesen vom Guthaben des Auftragnehmers abzuziehen.

1. RECHNUNGEN
Alle Rechnungen sind mit den Nettopreisen (ohne 19% Umsatzsteuer) aufzustellen. Die Umsatzsteuer ist am Schluss jeder Rechnung gesondert auszuweisen. Die vollständige Bezahlung der Rechnung und die getätigte Abnahme der Leistungen schließen eine spätere Rückforderung überzahlter Beträge nicht aus.
Alle Rechnungen sind beim Bauherrn einfach einzureichen (Mengenberechnungen, Abrechnungs- zeichnungen, Handskizzen, Stundenlohnnachweise u.a. einfach).

1. ABSCHLAGZAHLUNGEN
Abschlagzahlungen werden nach Vorlage einer differenzierten Rechnung mit Leistungsnachweis unter Einbehaltung von 5 v.H. des Wertes der jeweils nachgewiesenen vertragsgemäßen Leistungen gezahlt. Eine abweichende Regelung, etwa in Form eines festen Zahlungsplanes, ist nicht gültig; sie bedarf einer schriftlichen Fixierung im Rahmen des Auftragsschreibens.

1. FORDERUNGSABTRETUNG
Ansprüche des Auftragnehmers gegen den Bauherrn können nicht an Dritte abgetreten werden.

1. ABNAHME
Der Auftragnehmer hat die Beendigung der Gesamtleistung bzw. von Teilen der Leistung anzuzeigen und die Abnahme, gegebenenfalls die Teilabnahme (§12 Nr.2 VOB/B) zu verlangen und rechtzeitig schriftlich zu beantragen. Die Abnahme erfolgt nur in einem förmlichen Verfahren durch ein von beiden Seiten unterschriebenes Abnahmeprotokoll. Die Abnahme bezieht sich nur auf die Güte der Leistungen. Der Umfang der Leistungen ist vom Auftragnehmer gemäß §14 Nr.1 Satz3 VOB/B im Rahmen der Abrechnung nachzuweisen.

1. GEWÄHRLEISTUNG, SICHERHEITSLEISTUNG

Für seine Lieferungen und Leistungen übernimmt der Auftragnehmer die volle Garantie nach DIN 1961, §13 VOB/B. Die Verjährungsfrist für Gewährleistungsansprüche beträgt 5 Jahre. Für Anstricharbeiten 3 Jahre. Bei Klima/Heizung/ Lüftung, 1 Jahr für bewegliche Teile, 2 Jahre für wasserführende Teile, 5 Jahre für übrige Teile und Funktion der Anlagen.

Die Gewährleistung beginnt mit der schriftlichen Abnahme der gesamten erstellten Leistung durch den Auftraggeber.

Als Sicherheit für die Vertragserfüllung hat der Auftragnehmer eine Bürgschaft in Höhe von____ v. H. der Auftragssumme einschließlich etwaiger Nachträge zu stellen. Für diesen Fall entfällt der Sicherheits- einbehalt bei Abschlagszahlungen.

Als Sicherheit für die Gewährleistung werden 5 v.H. der festgestellten Abrechnungssumme einbehalten, solange keine Gewährleistungsbürgschaft vorliegt.

Nach Feststellung der Abrechnungssumme und Abnahme der Leistungen hat der Auftragnehmer Sicherheit durch eine Gewährleistungsbürgschaft in Höhe von 5 v.H. der festgestellten Abrechnungssumme zu stellen.

1. GERICHTSSTAND
Gerichtsstand für alle Streitigkeiten aus dem geschlossenen Vertrag ist der Sitz oder Wohnort des Auftraggebers.

1. GESCHÄFTSBEDINGUNGEN DES AN
Geschäftsbedingungen des Auftragnehmers, insbesondere Zahlungs- und Lieferungsbedingungen, Angaben über Erfüllungsort und Gerichtsstand, gelten nur dann, wenn sie vom Auftraggeber ausdrücklich und schriftlich anerkannt werden.

1. BAULEISTUNGSVERSICHERUNG / BAUWESENVERSICHERUNG
Der Auftraggeber schließt als Schutz gegen Eigenschäden an der Neubauleistung eine Bauleistungs- versicherung ab. Diese gewährt im Rahmen ihrer Bedingungen den mitversicherten Auftragnehmern Versicherungsschutz gegen Schäden durch unvorhergesehene Ereignisse. Durch diese Versicherung nicht abgedeckte Risiken trägt der Auftragnehmer. Für den auf die Leistung des Auftragnehmers entfallenden Teil der Bauwesenversicherung werden 0.30% aus der Summe der Schlussrechnung einbehalten. Die Kosten für die Selbstbeteiligung trägt der Auftraggeber.

1. WERBUNG
Werbung auf der Baustelle ist nur nach vorheriger Zustimmung des Auftraggebers zulässig.

1. ALLGEMEIN
Der Auftragnehmer verpflichtet sich, jede vom zuständigen Finanzamt vorgenommene Änderung in Bezug auf die vorgelegte Freistellungsbescheinigung (§48 b EStG) dem Auftraggeber unverzüglich schriftlich mitzuteilen.

Es ist zwingend erforderlich, dass die Angaben zur "Typenbezeichnung” und "Hersteller” bzw. "Fabrikat und Typ" in die dafür vorgesehenen Zeilen vollständig eingetragen werden. Es ist nur eine Typenbe- zeichnung sowie ein Hersteller zu benennen.

Spätestens nach Aufforderung des AG sind Nachweise wie Datenblätter o. Ä., welche die Einhaltung von geforderten Produktvorgaben und Materialeigenschaften dokumentieren, durch den Bieter zu erbringen.

## ALLGEMEINE VORBEMERKUNGEN
1. GESCHICHTE
 Zu Beginn des 20. Jahrhunderts entwickelte sich Mülheim an der Ruhr durch die industrielle Expansion  zur Großstadt. In diesem Zuge entstand zwischen 1923 und 1926 die Stadthalle - ein repräsentatives  öffentliches Gebäude, das den kulturellen Ansprüchen der wachsenden Stadtbevölkerung gerecht  werden sollte. Entworfen wurde das Bauwerk vom Architekten Hans Großmann, während Emil  Fahrenkamp für die Gestaltung des Innenraums verantwortlich war.
 Im Zweiten Weltkrieg erlitt die Stadthalle 1943 bei einem Bombenangriff schwere Schäden und wurde  nahezu vollständig zerstört. Erhalten blieben lediglich der Ehrenhof, die Eingangshalle, die Fassaden  sowie der Arkadengang an der Südseite.
 Der Wiederaufbau begann 1954 unter der Leitung des Architekten Gerhard Graubner aus Hannover.  Dabei wurde das Gebäude nicht originalgetreu rekonstruiert, sondern um zusätzliche  Veranstaltungssäle und moderne technische Ausstattung erweitert. Die Wiedereröffnung fand am 11.  Oktober 1957 statt.
 In den folgenden Jahren wurde die Stadthalle umfassend renoviert und durch weitere Anbauten  ergänzt. Heute fungiert sie als modernes Kultur- und Kongresszentrum.

1. BESCHREIBUNG DES BAUWERKS
  Es handelt sich um ein mehrgeschossiges Gebäude mit einer neo-klassizistischen Natursteinfassade  aus Muschelkalk, deren sachliche und blockhafte Front sich über eine Arkadenreihe zum Flussufer hin  öffnet.
 Südlich ist der Stadthalle ein Portalbau mit einem Arkadengang vorgesetzt. Dieser diente bis zum  Wiederaufbau und der Neukonzeption in den 1950er Jahren als Haupteingang.
 Der Arkadengang besteht aus einer doppelten Säulenreihe und umfasst insgesamt acht Abschnitte.  Die mittleren vier Abschnitte werden druch eine raumhohe Stahl-Glas-Fassade vom Innenraum  getrennt. Dahinter befindet sich die Galerie des Veranstaltungssaals "Caruso".
 Im Zuge der Landesgartenschau 1992 wurde an der südöstlichen Gebäudeecke eine massive  Freitreppe angebaut, um die tiefer liegende Parkebene zu erreichen.

1. ZUSTAND DES BAUWERKS
 Es wurde ein Bauschadensbericht durch das Architekturbüro Mensen + Zora erstellt, welcher mit  umfassenden Analysen von Fachingenieuren unterlegt ist. Dieser Bericht ist dem LV angehängt.
  Es wird die Sanierung des südlichen Arakdenganges der Stadthalle Mülheim vorgenommen.

1. BESONDERE ANGABEN ZUR BAUSTELLE
  Der Arkadengang der Stadthalle befindet sich an der Straße "Am Schloss Broich", die östlich in die  Schlossbrücke übergeht. Diese führt über die Ruhr, deren Ufer entlang der Ostseite des Gebäudes  verläuft. Der Arkadengang dient momentan als Fußweg und grenzt an einen parallel verlaufenden  Radweg. Über eine Freitreppe ist von hier aus der Zugang zum Ruhrufer sowie zur angrenzenden  Parkebene möglich.Während der Bauarbeiten bleibt diese Freitreppe jeoch gesperrt. Zudem wird der  Fuß- und Radweg unterhalb der Brücke- vom "Ruhrkristall" bis zum Tor an der Stadthalle- ebenfalls  nicht nutzbar sein. Der Rad- und Fußverkehr oberhalb der Brücke wird auf die Straße "Am Schloss  Broich" umgeleitet und durch Baken vom motorisierten Verkehr getrennt.
 Die Zufahrt zur Baustelle erfolgt über den "Theodor-Heuss-Platz". Da diese gleichzeitig als  Feuerwehrzufahrt dient, muss sie jederzeit frei zugänglich sein.
 Während der Bauarbeiten betreten Mitarbeitende und Besucher die Stadthalle über zwei dauerhaft  freizuhaltende Zugänge: einen an der Westseite des Gebäudes sowie einen weiteren im Bereich des  Arkadenganges. Letzterer muss über eine provisorische Brücke erreichbar sein.
 Der gesamte Arkadengang wird weiträumig mit einem Bauzaun abgesichert. Darüber hinaus ist die  Baustelle mit einer durchgängigen Überwachung ausgestattet.
 Der Zugang zur Baustelle im Untergeschoss der Stadthalle erfolgt über einen Wanddurchbruch  unterhalb der Freitreppe. Der Abschnitt der Stadthalle, der von den Betonierarbeiten betroffen ist, ist  räumlich vom Rest der Stadthalle getrennt. Eine Tür im Lager schafft eine Verbidnung zwischen  beiden Gebäudeteilen, die als Fluchtweg fungiert und nur im Notfall benutzt werden darf.

 Bei der Durchführung aller Arbeiten sind Lärm und sonstige Störbelästigungen für die Nutzer der  Stadthalle und der angrenzenden Gebäude in zumutbaren Grenzen zu halten.

 Alle Arbeiten sind unter der ständigen Aufsicht erfahrener und verantwortungsbewußter Bauleiter,  Poliere und Vorarbeiter auszuführen. Alle Arbeiten müssen Hand in Hand mit den am Bau beteiligten  Gewerken abgestimmt und ausgeführt werden. Die Arbeitszeit wird auf Werktags und Abends bis  19.00 beschränkt.
 Für eine stets saubere und aufgeräumte Baustelle hat jeder Auftragnehmer eigenverantwortlich Sorge  zu tragen. Gleiches gilt für Verunreinigungen umliegender Verkehrsflächen und die Einhaltung der  Unfallverhütungsvorschriften (UVV).

 Für nicht durchgeführte Auftragnehmerpflichten wie
- - - Bauschuttbeseitigung
    - Unfallverhütungsmaßnahmen und Einhaltung der UVV
    - Sicherung der Baustelle und der Baustelleneinrichtung
 und dem Bauherren dadurch entstehende Lasten werden von der Schlussrechnung des zuständigen
 Auftragnehmers einbehalten.

 Die für die Lagerung der Ausstattungsgegenstände vorgesehenen Flächen sind rechtzeitig mit dem AG  bzw. dem BL abzuklären.

1. SICHERUNG DER BAUSTELLE
  Der Auftragnehmer hat alle zur Sicherung der Baustelle nach den gesetzlichen, polizeilichen und Unfallverhütungs-Vorschriften erforderlichen Maßnahmen unter voller eigener Verantwortung auszuführen oder diese zu veranlassen. Der Auftragnehmer haftet für sämtliche aus der Unterlassung solcher Maßnahmen dem Auftraggeber erwachsenden Schäden. § 10 Nr. 2 Absatz 1 Satz 2 VOB/B bleibt unberührt. Nach Beendigung der Bauarbeiten sind die Schutzvorrichtungen bis zur Anweisung durch die Bauleitung/Sigeko vorzuhalten und auf Anweisung zu entfernen.

1. BAUWASSER UND STROMANSCHLUSS
  Bauwasseranschluss:
  Ist mit haushaltsüblichen Anschlüssen vorhanden.

  Stromanschluss:
  Ist mit haushaltsüblichen Anschlüssen vorhanden.

  Sonstige Anschlüsse:
   - keine -

  Kosten des Verbrauchs:
  Bei Arbeiten in genutzten baulichen Anlagen hat sich der Auftragnehmer mit der Hausverwaltung in Verbindung zu setzen und eine Erstattungsregelung zu treffen.

1. TERMINABLAUF
  Der Auftragnehmer hat unmittelbar nach Auftragserteilung mit der zuständigen Bauleitung verbindliche Ausführungstermine abzustimmen. Der Auftragnehmer hat einen Terminablaufplan zu erstellen, aus dem der Ablauf der gesamten, in der Leistungsbeschreibung enthaltenen Arbeiten zu ersehen ist. Als Zeiteinheit ist die Woche zu wählen. Die in der Bauzeit enthaltenen Unterbrechungen, wie Bauferien und dgl. sind zu beachten.

  Der Auftraggeber behält sich vor, im Auftragsschreiben das Ende der Ausführungsfrist und etwaige Einzelfristen datumsmäßig festzulegen.

1. ZUTRITT ZUR BAUSTELLE
  Zutritt zur Baustelle durch nicht an der Ausführung Beteiligte ist nur mit Genehmigung der Bauleitung zulässig. Eine Zustimmung schließt jedoch alle Haftungsansprüche aus.

1. LÄRMSCHUTZ
  Bei der Durchführung der Arbeiten ist das Bundesimmissionsschutzgesetz (aktuelle Fassung) zu beachten. Die Belästigung der benachbarten Anwohner und der, in den umliegenden Wohn- und Betriebsgebäuden tätigen Personen durch Staub und Lärmemissionen sind durch geeignete Maßnahmen zu minimieren.

1. ABFALLENTSORGUNG
  Die Entsorgung von Abfällen muss unter Beachtung des Kreislaufwirtschafts- und Abfallgesetzes erfolgen. Baustellenabfälle sind vom Zeitpunkt ihrer Entstehung an voneinander getrennt zu halten, soweit dies für ihre ordnungsgemäße Verwertung bzw. Entsorgung erforderlich ist. Sollten bei der Baumaßnahme Sonderabfälle (z.B. Teerpappe, behandelte Holzfensterrahmen, asbesthaltige Materialien, PAK-haltige Isolierungen o.ä.) anfallen, so müssen diese getrennt entsorgt werden. Sie dürfen nicht mit dem Bauschutt vermischt werden.
2. AUSFÜHRUNGSUNTERLAGEN DES AG
  Die Ausführungsunterlagen werden auf schriftlichen Antrag in 1-facher Ausfertigung unentgeltlich übergeben. Weitere Unterlagen werden gegen Erstattung der Selbstkosten zur Verfügung gestellt.

1. BAULEITUNG DES UNTERNEHMERS
  Der AN ist verpflichtet, die Baustelle für den Bereich seiner Leistungen durch einen Fachbauleiter überwachen zu lassen. Der Fachbauleiter hat während der Durchführung der vertraglichen Leistungen eine intensive Baustellenpräsenz zu gewährleisten. Er muß über eine der Aufgabe entsprechende abgeschlossene Fachausbildung und eine angemessene Baustellenpraxis verfügen. Der Fachbauleiter ist namentlich mit der Auftragsbestätigung zu benennen. Er darf nur in besonderen Fällen und nur mit Genehmigung des Auftraggebers ausgetauscht werden. Aus triftigen Gründen kann der AG jedoch die sofortige Ablösung verlangen.

1. ALLGEMEIN
  Eine Feststellung unsachgemäß ausgeführter Arbeiten, insbesondere Toleranzüberschreitungen der Vorhandwerker, die ein zulässiges Maß überschreiten, sind der Bauleitung vor Beginn der weiteren Arbeiten schriftlich anzuzeigen.

1. BAUTAGEBERICHTE
  Der AN ist verpflichtet, Bautageberichte zu führen und der Bauleitung wöchentlich unaufgefordert zu übergeben. Sie müssen die Anzahl und den Beruf der auf der Baustelle Beschäftigten, die ausgeführten Leistungen und besondere Vorkommnisse enthalten.

1. ORTSBESICHTIGUNG
  Der Bieter hat sich vor Angebotsabgabe Kenntnis von der Grundstücks- und Baustellensituation zu verschaffen. Aus Unkenntnis der örtlichen Situation gestellte Nachforderungen von Mehrkosten können nicht geltend gemacht werden und werden abgelehnt.

## SPEZIELLE VORBEMERKUNGEN
Sämtliche Maße sind zuvor am Bau zu nehmen, sofern keine Detailzeichnungen vorliegen.

Vor Ausführungsbeginn hat der Auftragnehmer mit dem Auftraggeber festzulegen, wo das zu verwendende Material auf der Baustelle gelagert werden kann, um gegenseitige Störungen der am Bau beteiligten Handwerker während der Bauausführung zu vermeiden.

Die Baustelle ist täglich zu reinigen, dies gilt auch für die Gerüstlagen. Der anfallende Schutt ist von den Gerüsten zu entfernen und auf Kosten des AN zu entsorgen.

Die gesamten Arbeiten sind vor der Maßnahme mit der BL zu besprechen. Hier ist vor allem die Koordination mit den anderen Gewerken genauestens abzusprechen.

Bei der gesamten Anlage handelt es sich um ein bauzeitliches Denkmal. Alle Veränderungen sind mit der Bauleitung und der Denkmalpflege abzustimmen.

Die Nutzung, Weiterleitung, Veröffentlichung von Bild-, Ton-, und Videomaterial der gesamten Baumaßnahme, der Mitarbeitern, der Anwohner, Nutzern und den umliegenden Bereichen ist ausnahmslos untersagt und bedarf einer schriftlichen Genehmigung durch den Bauherr!!!

Weitere Auskünfte erteilt der Architekt.

## 1. TERMINE
1. TERMINE

- Ausführungsbeginn:  01.08.2025
- Ausführungsende:  15.12.2025

Weitere Informationen zu Ausführungsfristen siehe BVB.

## 2. GEWERKE
2. GEWERKE ZUR SANIERUNG DER STADTHALLE MÜLHEIM

- Verkehrssicherung: Verkehrssicherung des öffentlichen Straßenraumes und sonstige Baustelleneinrichtung

- Rohbauarbeiten: Baustelleneinrichtung, Mauerwerkssanierung, Ausbau und Lagerung des denkmalgeschützen Natursteinbelags, Unterfangung und Betonierung einer neuen Stahlbetondecke, Abdichtungs- sowie Entwässerungsarbeiten

- Stahlbauarbeiten: Sanierung der Stahl-Glas-Fassade, Wiedereinbau der Brüstungsgeländer

- Natursteinarbeiten: Wiedereinbau und Ergänzung des denkmalgeschützen Natursteinbelags, sonstige Ergänzungen im Bereich Naturstein

## 05 Verkehrssicherung

### Titel 01 Verkehrssicherung

*Hinweis: Hinweis*
Nach Absprache mit dem Ordnungsamt und dem Straßenverkehrsamt der Stadt Mülheim ist ein Verkehrseinrichtungs- und Sicherungsplan zu erstellen.

Vor dem Arkadengang der Stadthalle soll der Fuß- und Radverkehr auf die Straße "Am Schloss Broich" umgeleitet werden. Hierfür soll eine Spur der Straße für den motorisierten Verkehr gesperrt und vom Rest der Straße abgetrennt werden.
Entsprechende Verkehrszeichen und Fahrbahnmarkierungen sind einzurichten.

Die Zufahrt zur Baustelle erfolgt westlich vom Arkadengang über den "Theodor-Heuss-Platz". Die Verkehrseinrichtung muss so positioniert werden, dass die Zufahrt jederzeit nutzbar ist.

Es muss eine tägliche Kontrolle der zuvor beschriebenen Verkehrseinrichtung durch RSA-geschulte Mitarbeiter erfolgen.

**01.1 Verkehrseinrichtungs- und Sicherungsplan erstellen**
*** Pauschalposition
Verkehrseinrichtungs- und Sicherungsplan erstellen sowie Herstellen der Anschlüsse und Straßenwiederherstellung. Einschl. Gebühren, Abstimmung und Genehmigung mit dem Ordnungsamt und der Straßenverkehrsbehörde der Stadt Mülheim sowie dem AG.

Anzahl der Pläne nach Erfordernis des AN.

Grundlage: Baustelleneinrichtungsplan des Architekten
Menge: 1,000 psch

**01.2 Verkehrszeichen**
Verkehrszeichen nach StVO und RSA als Einrichtung zur Sicherung und Aufrechterhaltung des Anlieger- und Durchgangsverkehrs mit Aufstellvorrichtung, mit Standsicherheitsnachweis, TL Aufstellvorrichtungen aufbauen, warten und für die Dauer der Bauzeit vorhalten und nach Bauablauf abbauen gem. Abstimmung mit dem Ordnungsamt und der Straßenverkehrsbehörde der Stadt Mülheim sowie dem AG. Zerstörte bzw. abhanden gekommende Gegenstände sind sofort zu ersetzen und werden nicht zusätzlich vergütet.

Verkehrszeichen nach Verkehrszeichenkatalog:
- 20 Stk Beschilderung "Leitbake" VZ605 inkl. Beleuchtung
- 8 Stk sonstige Beschilderungen gem. Verkehrseinrichtungs- und Sicherungsplan

Verkehrszeichen nach den aktuell gültigen Sicherheits- vorschriften.

Schildgröße: 1

Aufstellort: nach Angaben Ordnungsamtes und der  Straßenverkehrsbehörde der Stadt Mülheim, im  Einzugsgebiet der Baustelle

Grundvorhaltezeit: 20 Wochen

Ausführung gemäß Verkehrseinrichtungs- und Sicherungsplan.
Menge: 28,000 St

**01.3 Verkehrszeichen vorhalten**
Gebrauchsüberlassung des unter der Vorposition
beschriebenen Verkehrszeichen für die Dauer von je 1
Woche über die Grundstandzeit von 20 Wochen hinaus.

Standzeit: 8 Wochen
Menge: 224,000 StWo

**01.4 Umwehrung "Fußgängerschranken" VZ600 inkl. Beleuchtung**
Auf- und Abbau der Baustellenumwehrung
"Fußgängerschranken" VZ600 inkl. Beleuchtung nach den
aktuell gültigen Sicherheitsvorschriften.

Grundvorhaltezeit: 20 Wochen
Menge: 20,000 m

**01.5 Fußgängerschranken vorhalten**
Gebrauchsüberlassung des unter der Vorposition
beschriebenen Fußgängerschranken für die Dauer von je 1
Woche über die Grundstandzeit von 20 Wochen hinaus.

Abrechnung je Woche / gesamte Anlage

Standzeit: 8 Wochen
Menge: 160,000 m/Wo

**01.6 Prov. Bordsteinrampe**
Prov. Bordsteinrampe als Übergang von Radfahrern herstellen, vorhalten und rückstandslos entfernen.

Breite: 2,50 m

Grundvorhaltezeit: 20 Wochen
Menge: 2,000 St

**01.7 Prov. Bordsteinrampe vorhalten**
Gebrauchsüberlassung des unter der Vorposition
beschriebenen Bordsteinrampe für die Dauer von je 1
Woche über die Grundstandzeit von 20 Wochen hinaus.

Abrechnung je Woche / gesamte Anlage

Standzeit: 8 Wochen
Menge: 16,000 StWo

**01.8 Prov. Fahrbahnmarkierung als Leitlinienmarkierung**
Prov. Fahrbahnmarkierung nach StVO als Leitlinienmarkierung herstellen und rückstandslos entfernen.

Markierungsart: gelbe reflektierende Folie, Typ I, P6
Strichbreite:  12 cm

Fläche trocknen, vormarkieren, Markierung durchgehend und gleichmäßig herstellen.

abgerechnet wird die Länge der Markierungsstriche

Ausführung gemäß Verkehrseinrichtungs- und Sicherungsplan.
Menge: 60,000 m

**01.9 Prov. Fahrbahnmarkierung vorhalten**
Gebrauchsüberlassung des unter der Vorposition
beschriebenen Fahrbahnmarkierung für die Dauer von je 1
Woche über die Grundstandzeit von 20 Wochen hinaus.

Abrechnung je Woche / gesamte Anlage

Standzeit: 8 Wochen
Menge: 480,000 mWo

**01.10 Tägliche Kontrolle Verkehrseinrichtung**
Tägliche Kontrolle der zuvor beschriebenen Verkehrseinrichtung durch RSA-geschulte Mitarbeiter.

Werktäglich (Mo bis Fr):  morgens und abends
Wochenende (Sa oder So): morgens oder abends

Auflage der Sondernutzungsgenehmigung sind zu beachten.
Menge: 20,000 Wo

### Titel 02 Stundenlohnarbeiten

**02.1 Facharbeiterstunden zum Nachweis**
Arbeitsstunden eines Facharbeiters zur Ausführung im LV nicht vorgesehener Leistungen, inkl. aller Lohnnebenkosten und aller Nebenkosten für Kleingeräte, An- und Abfahrt sowie sonstiger Nebenkosten.
Ausführung nur nach vorheriger schriftlicher Genehmigung durch die Bauleitung. Stundenlohnnachweise sind innerhalb von 3 Werktagen nach Ausführung der Arbeiten der Bauleitung zur Anerkennung vorzulegen.
Menge: 20,000 h

**02.2 Stunden eines Helfers zum Nachweis**
Arbeitsstunden eines Hilfsarbeiters zur Ausführung im LV nicht vorgesehener Leistungen, inkl. aller Lohnnebenkosten und aller Nebenkosten für Kleingeräte, An- und Abfahrt sowie sonstiger Nebenkosten.
Ausführung nur nach vorheriger schriftlicher Genehmigung durch die Bauleitung. Stundenlohnnachweise sind innerhalb von 3 Werktagen nach Ausführung der Arbeiten der Bauleitung zur Anerkennung vorzulegen.
Menge: 20,000 h

**02.3 Stunden eines Auszubildenen im 3. Lehrjahr zum Nachweis**
Arbeitsstunden eines Auszubildenen im 3. Lehrjahr zur Ausführung im LV nicht vorgesehener Leistungen, inkl. aller Lohnnebenkosten und aller Nebenkosten für Kleingeräte, An- und Abfahrt sowie sonstiger Nebenkosten.
Ausführung nur nach vorheriger schriftlicher Genehmigung durch die Bauleitung. Stundenlohnnachweise sind innerhalb von 3 Werktagen nach Ausführung der Arbeiten der Bauleitung zur Anerkennung vorzulegen.
Menge: 10,000 h

**02.4 Kleingeräteeinsatz**
Tagespauschale für Kleingeräte und Handmaschinen bis 11 kg für die Stundenlohnarbeiten wie z.B. Stemmhammer, Handkreissäge, Kettenstämmer, Motorsäge, Tigersäge etc.
Abrechnung als Tagespauschale je Kleingerät inkl. Verbrauchsmaterial.
Grundlage für eine Tagespauschale sind mind. 8,00 nachgewiesene Facharbeiterstunden. Weniger Stunden wirken sich anteilig auf die Pauschale aus: 4,00 h = 0,5 usw.
Menge: 10,000 St

**02.5 An- und Abfahrtspauschale pro Tag für reine Stundenlohnarbeiten**
*** Pauschalposition
Pauschale für An- und Abfahrt pro Tag. Abrechnung bei reinem Arbeitseinsatz für unvorhergesehene Stundenlohnarbeiten.
Menge: 1,000 psch
